# AUSSCHREIBEN.DE
Leistungsbeschreibung (GAEB DA XML 3.2, DA81)
Projekt: ADE
Währung: EUR
Erstellt mit: GXML Toolbox V3.3 R20220330, ORCA a.de-Exporting, 24.04.2025

## 1 AUSSCHREIBEN.DE - Triflex

### Titel 01 Triflex DMS - Parkdeck Markierungssystem

*Hinweis: Triflex DMS, Vorbemerkungen*
Triflex DMS
Parkdeck Markierungssystem

Bauvorhaben: '...'
Architekt: '...'
Bauherr: '...'

Vorbemerkungen

Die Verarbeitung erfolgt mit Produkten der Firma Triflex GmbH & Co. KG, Minden.

Angeboten und eingebaut wird das Parkdeck Markierungssystem Triflex DMS. Die Ausführung erfolgt nach den technischen Richtlinien des Materialherstellers.
Triflex DMS ist schwer entflammbar (Klasse Bfl-s1 nach DIN EN 13501-1).

Die Einhaltung aller gültigen Richtlinien wird für die jeweils empfohlenen Systemaufbauten mit Triflex-Produkten berücksichtigt bzw. vorausgesetzt.

Der Auftragnehmer hat vor Auftragserteilung nachzuweisen, dass er für die Verarbeitung von Triflex-Produkten geschult wurde. Andernfalls ist die Einweisung durch einen Schulungsmeister am Objekt sicherzustellen.

Die in der Ausarbeitung enthaltenen Massen sind auf der Baustelle zu überprüfen.

Die Abrechnung erfolgt nach gemeinsamen Aufmaß des Auftragnehmers mit dem Auftraggeber.

Die Markierung ist so auszuführen, dass bei Arbeitsunterbrechung ein Eindringen von Niederschlagswasser in den Systemaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im einzelnen vor Ausführung anzuzeigen und anschließend gesondert zu verrechnen.

Die Arbeiten verstehen sich, wenn nicht ausdrücklich anders beschrieben, als fix und fertige Leistung, einschließlich Lieferung aller erforderlichen Materialien und Nebenleistungen.

Parkhausmarkierungen unterliegen einer permanenten Beanspruchung und verschleißen in Abhängigkeit der Nutzung.

Der Systemaufbau ist vom sachkundigen Planer nach objektspezifischen Anforderungen anzupassen. Detaillierte Ausschreibungstexte sind vom Planer eigenverantwortlich zu erstellen. Mit der Übermittlung dieses Leistungsverzeichnis-Entwurfs ist keine konkrete Projektberatung verbunden. Die Textausarbeitung ist eine unverbindliche Serviceleistung von Triflex. Rechtsansprüche aus dieser Leistung sind ausgeschlossen.

Als Vertragsbestandteile gelten:
- Leistungsverzeichnis
- Systembeschreibung, Systemzeichnungen und Produktinformationen des Herstellers
- DIN 18202 Toleranzen im Hochbau
- Baupolizeiliche Bestimmungen
- Unfallverhütungsvorschriften
- VOB Teil B
in den jeweils zum Zeitpunkt des Vertragsabschlusses gültigen Fassungen.

Stand: 04/2025

*Hinweis: Triflex DMS, System- und Produkteigenschaften*
Das System DMS ist eine Parkdeckmarkierung auf PMMA-Harzbasis und besteht aus einer evtl. notwendigen Grundierung und je nach Variante aus einer Kaltplastik, einer dünnschichtigen Markierung oder einer Markierfarbe.
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
**01.0001 Baustelleneinrichtung, allgemein**
Baustelle einrichten und nach Abschluss der Arbeiten räumen. Vorhalten von Maschinen, Geräten, Werkzeugen und sonstigen Betriebsmitteln, die zur Durchführung der Arbeiten erforderlich sind.
Die Baustelle wird besenrein hinterlassen.
Einheit: psch
DIN 276-08: 391
Work Category: 0

**01.0002 Container**
Lieferung, Aufbau, Vorhaltung und Abtransport eines Material- und Geräte-Containers.
Einheit: psch
DIN 276-08: 391
Work Category: 0

**01.0003 Elektroanschlüsse**
Elektroanschlüsse für Wechsel- und Drehstrom herstellen und nach Beendigung der Baumaßnahme wieder entfernen.
Einheit: psch
DIN 276-08: 391
Work Category: 0

**01.0004 Wasseranschluss**
Wasseranschlussfür erforderliche Reinigungsarbeiten herstellen und nach Beendigung der Baumaßnahme wieder entfernen.
Einheit: psch
DIN 276-08: 391
Work Category: 0

**01.0005 Bauzaun**
Bauzaun liefern und vorhalten für die gesamte Bauzeit mit entsprechendem Umbau zu den jeweiligen Arbeitsabschnitten.
Einheit: psch
DIN 276-08: 391
Work Category: 0

**01.0006 Verkehrslenkungsmaßnahmen**
Verkehrslenkungsmaßnahmen wie Verkehrsschilder, Ampelanlage usw. ergreifen, notwendige Geräte aufbauen, entsprechend dem Baufortschritt umrüsten und nach Beendigung der Baumaßnahmen entfernen.
Einheit: psch
DIN 276-08: 391
Work Category: 0

**01.0007 Aktivkohlefilteranlage**
Liefern, aufbauen, betreiben und rückbauen einer ausreichend dimensionierten Aktivkohlefilteranlage zur Reinigung der Abluft von geruchsintensiver Monomer-Belastung durch PMMA-Ausdünstungen. Die Anlage ist regelmäßig zu überprüfen, die Aktivkohle ist gegebenenfalls regelmäßig auszutauschen.
Der Austausch der Aktivkohle wird gesondert vergütet.

Luftkohlefilter Typ LAK-825-PE:
Aktivkohlefilter zur Entfernung von organischen Verbindungen aus einem Luftstrom.
- Durchmesser: 1.300 mm
- Füllmenge: 825 kg Aktivkohle
- Volumenstrom: max. 1.000 m³/Std.
Aktivkohle Typ GUT-L40-2
Stranggepresste Formaktivkohle auf Steinkohlebasis zur Entfernung organischer Verbindungen in einem Luftstrom.
- Stäbchendurchmesser: 4 mm
- BET-Oberfläche: 950 m²/g
- Jodzahl ca.: 900 mg/g
- Schüttdichte: ca. 500 +/- 30 kg/m³
Radialventilator MBA 600-T
Mitteldruck-Radialventilator zum gleichzeitigen Betrieb mehrerer Aktivkohlefilter.
- Volumenstrom: max. 4.000 m³/Std. (Filterbetrieb)
- Leistung: 11 kW
- Schalldruckpegel: 90 dB
Vorhaltedauer: '.........' Monate
Einheit: psch
DIN 276-08: 431
Work Category: 0

**01.0008 Hohllagen**
Vorhandene Betonflächen durch Abklopfen mit einem Hammer oder Kette auf Hohllagen untersuchen und entsprechende Stellen markieren.
Einheit: psch
DIN 276-08: 397
Work Category: 81

**01.0009 Haftzugfestigkeit**
Vorhandenen Untergrund mit geeignetem Messwerkzeug (z. B. Freundl-Gerät) auf vorgegebene Haftzugfestigkeit untersuchen und protokollieren.
Anzahl Messungen: '......' St.
Einheit: psch
DIN 276-08: 397
Work Category: 81

**01.0010 Druckfestigkeit**
Vorhandenen Betonuntergrund mit Schmidt-Hammer auf Druckfestigkeit untersuchen und protokollieren.
Anzahl Messungen: '......' St.
Einheit: psch
DIN 276-08: 397
Work Category: 81

**01.0011 Feuchtegehalt**
Vorhandenen Betonuntergrund mit geeignetem Messwerkzeug (z. B. Elektronikfeuchtemessgerät) auf Feuchtegehalt untersuchen und protokollieren.
Anzahl Messungen: '......' St.
Einheit: psch
DIN 276-08: 397
Work Category: 81

**01.0012 Fräsen**
Abtragen verunreinigter Oberflächen des Betons mit geeigneter Fräse ca. 3-5 mm tief, um einen haft- und tragfähigen Untergrund zu erhalten inkl. Aufnahme, Abtransport und ordnungsgemäßer Entsorgung des Fräsgutes.
Einheit: m²
DIN 276-08: 352
Work Category: 81

**01.0013 Schleifen**
Vorbereitung des Untergrundes durch Schleifen mit geeigneten Schleifgeräten inkl. Reinigung, Aufnahme, Abtransport und ordnungsgemäßer Entsorgung von anfallendem Bauschutt.
Einheit: m²
DIN 276-08: 352
Work Category: 81

**01.0014 Vorbereitung Metalluntergründe**
Metalluntergründe gründlich mit Triflex Reiniger abreiben und die Fläche zusätzlich anrauen.
Verbrauch: mind. 0,20 l/m²
Einheit: m²
DIN 276-08: 352
Work Category: 81
Produkt:
  Artikel:
    Artikelnummer: 26090
    Artikelkurztext: Vorbereitung Metalluntergründe

**01.0015 Grundierung mineralischer Untergrund**
Bei mineralischen Untergründen in der Fläche bei einer Breite von 10 cm.
Grundieren mit Triflex Cryl Primer 287.
Verbrauch: mind. 0,35 kg/m²
Ausführung nach den technischen Richtlinien des Materialherstellers. Die Haftung zum Untergrund ist immer objektbezogen zu prüfen.
Einheit: m
DIN 276-08: 352
Work Category: 81
Produkt:
  Artikel:
    Artikelnummer: 22870
    Artikelkurztext: Grundierung mineralischer Untergrund

**01.0016 Grundierung Asphalt**
Bei Asphaltuntergründen in der Fläche bei einer Breite von 10 cm.
Grundieren mit Triflex Cryl Primer 222.
Verbrauch: mind. 0,40 kg/m²
Ausführung nach den technischen Richtlinien des Materialherstellers. Die Haftung zum Untergrund ist immer objektbezogen zu prüfen.
Einheit: m
DIN 276-08: 352
Produkt:
  Artikel:
    Artikelnummer: 22220
    Artikelkurztext: Grundierung Asphalt

**01.0017 Dickschichtige Markierung, Variante 1: Einstellplätze**
Markieren der Einstellplätze mit Triflex Cryl M 266. Breite der Linienführung 10 cm inkl. Abkleben.
Verbrauch mind. 4,00 kg/m².
Ausführung nach den technischen Richtlinien des Materialherstellers.
Farbton: '.........' nach Wahl des
Auftraggebers.
Triflex DMS ist schwer entflammbar (Klasse Bfl-s1 nach DIN EN 13501-1).
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Einheit: m
DIN 276-08: 399
Work Category: 34
Produkt:
  Artikel:
    Artikelnummer: 22660
    Artikelkurztext: Dickschichtige Markierung, Variante 1: Einstellplätze

**01.0018 Dickschichtige Markierung, Variante 1: Behindertenparkplätze**
Markieren der Behindertenparkplätze mit Triflex Cryl M 266 inkl. Abkleben und ggf. Vorhalten einer Schablone.
Verbrauch mind. 4,00 kg/m².
Ausführung nach den technischen Richtlinien des Materialherstellers
Farbton: '.........' nach Wahl des
Auftraggebers.
Triflex DMS ist schwer entflammbar (Klasse Bfl-s1 nach DIN EN 13501-1).
Einheit: Stk
DIN 276-08: 399
Work Category: 34
Produkt:
  Artikel:
    Artikelnummer: 22660
    Artikelkurztext: Dickschichtige Markierung, Variante 1: Behindertenparkplätze

**01.0019 Dickschichtige Markierung, Variante 1: Richtungspfeile**
Markieren der Richtungspfeile mit Triflex Cryl M 266 inkl. Abkleben und ggf. Vorhalten einer Schablone. Davon Pfeile
- geradeaus: '.........' St.
- links: '.........' St.
- rechts: '.........' St.
Verbrauch mind. 4,00 kg/m².
Ausführung nach den technischen Richtlinien des Materialherstellers.
Farbton: '.........' nach Wahl des
Auftraggebers.
Triflex DMS ist schwer entflammbar (Klasse Bfl-s1 nach DIN EN 13501-1).
Einheit: Stk
DIN 276-08: 399
Work Category: 34
Produkt:
  Artikel:
    Artikelnummer: 22660
    Artikelkurztext: Dickschichtige Markierung, Variante 1: Richtungspfeile

**01.0020 Dünnschichtige Markierung, Variante 2: Einstellplätze**
Markieren der Einstellplätze mit Triflex Cryl Finish 209. Breite der Linienführung 10 cm inkl. Abkleben.
Verbrauch mind. 0,70 kg/m².
Ausführung nach den technischen Richtlinien des Materialherstellers.
Farbton: '.........' nach Wahl des
Auftraggebers.
Triflex DMS ist schwer entflammbar (Klasse Bfl-s1 nach DIN EN 13501-1).
Einheit: m
DIN 276-08: 399
Work Category: 34
Produkt:
  Artikel:
    Artikelnummer: 22090
    Artikelkurztext: Dünnschichtige Markierung, Variante 2: Einstellplätze

**01.0021 Dünnschichtige Markierung, Variante 2: Behindertenparkplätze**
Markieren der Behindertenparkplätze mit Triflex Cryl Finish 209 inkl. Abkleben und ggf. Vorhalten einer Schablone.
Verbrauch mind. 0,70 kg/m².
Ausführung nach den technischen Richtlinien des Materialherstellers, siehe Triflex DMS, Variante 2.
Farbton: '.........' nach Wahl des
Auftraggebers.
Triflex DMS ist schwer entflammbar (Klasse Bfl-s1 nach DIN EN 13501-1).
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Einheit: Stk
DIN 276-08: 399
Work Category: 34
Produkt:
  Artikel:
    Artikelnummer: 22090
    Artikelkurztext: Dünnschichtige Markierung, Variante 2: Behindertenparkplätze

**01.0022 Dünnschichtige Markierung, Variante 2: Richtungspfeile**
Markieren der Richtungspfeile mit Triflex Cryl Finish 209 inkl. Abkleben und ggf. Vorhalten einer Schablone. Davon Pfeile
- geradeaus: '.........' St.
- links: '.........' St.
- rechts: '.........' St.
Verbrauch mind. 0,70 kg/m².
Ausführung nach den technischen Richtlinien des Materialherstellers.
Farbton: '.........' nach Wahl des
Auftraggebers.
Triflex DMS ist schwer entflammbar (Klasse Bfl-s1 nach DIN EN 13501-1).
Einheit: Stk
DIN 276-08: 399
Work Category: 34
Produkt:
  Artikel:
    Artikelnummer: 22090
    Artikelkurztext: Dünnschichtige Markierung, Variante 2: Richtungspfeile

**01.0023 Dünnschichtige Markierfarbe, Variante 3: Einstellplätze**
Markieren der Einstellplätze mit Preco Line 300. Breite der Linienführung 10 cm inkl. Abkleben.
Verbrauch mind. 0,44 kg/m².
Ausführung nach den technischen Richtlinien des Materialherstellers.
Farbton: '.........' nach Wahl des
Auftraggebers.
Triflex DMS ist schwer entflammbar (Klasse Bfl-s1 nach DIN EN 13501-1).
Einheit: m
DIN 276-08: 399
Work Category: 34
Produkt:
  Artikel:
    Artikelnummer: 24040
    Artikelkurztext: Dünnschichtige Markierfarbe, Variante 3: Einstellplätze

**01.0024 Dünnschichtige Markierfarbe, Variante 3: Behindertenparkplätze**
Markieren der Behindertenparkplätze mit Preco Line 300 inkl. Abkleben und ggf. Vorhalten einer Schablone.
Verbrauch mind. 0,44 kg/m².
Ausführung nach den technischen Richtlinien des Materialherstellers.
Farbton: '.........' nach Wahl des
Auftraggebers.
Triflex DMS ist schwer entflammbar (Klasse Bfl-s1 nach DIN EN 13501-1).
Einheit: Stk
DIN 276-08: 399
Work Category: 34
Produkt:
  Artikel:
    Artikelnummer: 24040
    Artikelkurztext: Dünnschichtige Markierfarbe, Variante 3: Behindertenparkplätze

**01.0025 Dünnschichtige Markierfarbe, Variante 3: Richtungspfeile**
Markieren der Richtungspfeile mit Preco Line 300 inkl. Abkleben und ggf. Vorhalten einer Schablone. Davon Pfeile
- geradeaus: '.........' St.
- links: '.........' St.
- rechts: '.........' St.
Verbrauch mind. 0,44 kg/m².
Ausführung nach den technischen Richtlinien des Materialherstellers.
Farbton: '.........' nach Wahl des
Auftraggebers.
Triflex DMS ist schwer entflammbar (Klasse Bfl-s1 nach DIN EN 13501-1).
Einheit: Stk
DIN 276-08: 399
Work Category: 34
Produkt:
  Artikel:
    Artikelnummer: 24040
    Artikelkurztext: Dünnschichtige Markierfarbe, Variante 3: Richtungspfeile

**01.0026 Stundenlohnarbeit eines Vorarbeiters**
Stundenlohnarbeit eines Vorarbeiters für nicht aufgeführte Arbeiten, jedoch zum Nachweis und nur auf Anordnung der Bauleitung oder Bauherrn.
Einheit: h
DIN 276-08: 352
Work Category: 91

**01.0027 Stundenlohnarbeit eines Facharbeiters**
Stundenlohnarbeit eines Facharbeiters für nicht aufgeführte Arbeiten, jedoch zum Nachweis und nur auf Anordnung der Bauleitung oder Bauherrn.
Einheit: h
DIN 276-08: 352
Work Category: 91

**01.0028 Stundenlohnarbeit eines Helfers**
Stundenlohnarbeit eines Helfers für nicht aufgeführte Arbeiten, jedoch zum Nachweis und nur auf Anordnung der Bauleitung oder Bauherrn.
Einheit: h
DIN 276-08: 352
Work Category: 91

**01.0029 Materialverbrauch auf Nachweis**
Materialverbrauch für unvorhersehbare, aber für die Durchführung der Leistung notwendigen zusätzlichen Arbeiten, die nicht im Leistungsverzeichnis erfasst sind.
Die Abrechnung erfolgt nach Aufwand auf Einzelnachweis.
Einheit: kg
DIN 276-08: 352
Work Category: 18

**01.0030 Entsorgung aller Abfälle und Sondermüllstoffe**
Entsorgung aller Abfälle und Sondermüllstoffe entsprechend den derzeitig gültigen Gesetzen und Durchführungsverordnungen.
Einheit: psch
DIN 276-08: 396
Work Category: 87
